# Aislamiento térmico por el interior de la hoja exterior, en fachada de doble hoja de fábrica cara vista

- Propiedad del archivo: CYPE Ingenieros S.A.
- Formato: FIEBDC-3/2016
- Programa: Generador de precios de la construcción. CYPE Ingenieros, S.A.
- Fecha: 19/05/2024
- Divisa: EUR
- Costes indirectos: 3 %
- IVA: 21 %

## N Aislamientos e impermeabilizaciones

### NA Aislamientos térmicos

#### NAF Fachadas y medianerías

**NAF010** m² Aislamiento térmico por el interior de la hoja exterior, en fachada de doble hoja de fábrica cara vista.
Aislamiento térmico por el interior de la hoja exterior, en fachada de doble hoja de fábrica cara vista, con panel rígido de poliestireno extruido, de superficie lisa y mecanizado lateral machihembrado, de 40 mm de espesor, resistencia a compresión >= 250 kPa, resistencia térmica 1,2 m²K/W, conductividad térmica 0,033 W/(mK). Colocación en obra: a tope, con pelladas de adhesivo cementoso.
Incluye: Revisión de la superficie del paramento base en el que se realiza la fijación del aislamiento de acuerdo con las exigencias de la técnica a emplear. Replanteo y corte del aislamiento. Aplicación del adhesivo. Colocación del aislamiento. Resolución de puntos singulares.
Criterio de medición de proyecto: Superficie medida según documentación gráfica de Proyecto.
Criterio de medición de obra: Se medirá la superficie realmente ejecutada según especificaciones de Proyecto.

| Código | Ud | Descripción | Rendimiento | Precio | Importe |
|---|---|---|---|---|---|
| mt16aaa040b | kg | Adhesivo cementoso para fijación de paneles aislantes, en paramentos verticales. (material) | 1 | 0.45 | 0.450 |
| mt16pxa010dae | m² | Panel rígido de poliestireno extruido, según UNE-EN 13164, de superficie lisa y mecanizado lateral machihembrado, de 40 mm de espesor, resistencia a compresión >= 250 kPa, resistencia térmica 1,2 m²K/W, conductividad térmica 0,033 W/(mK), Euroclase E de reacción al fuego según UNE-EN 13501-1, con código de designación XPS-EN 13164-T1-CS(10/Y)250-DLT(2)5-DS(70,90)-WL(T)0,7-TR100. (material) | 1.05 | 7.74 | 8.127 |
| mo054 | h | Oficial 1ª montador de aislamientos. (mano de obra) | 0.055 | 22.74 | 1.251 |
| mo101 | h | Ayudante montador de aislamientos. (mano de obra) | 0.055 | 21.02 | 1.156 |
| % | % | Costes directos complementarios | 2 % | 10.984 | 0.220 |
|  |  | Costes directos |  |  | 11.204 |

Residuos:
- colocación: mt16aaa040b Adhesivo cementoso para fijación de paneles aislantes, en paramentos verticales; factor de residuo 0.07
- colocación: mt16pxa010dae; factor de residuo 0.048

## Recursos

**mt16aaa040b** kg Adhesivo cementoso para fijación de paneles aislantes, en paramentos verticales
Datos técnicos: Coste energético 3.871 MJ; Emisión de CO2 0.344 kg; Código LER 17 09 04; Masa del elemento 1 kg; Volumen 0.000667 m3
Residuos:
- embalaje: re170203 Plástico. (componente de residuo); rendimiento 0.003 kg; Código LER 17 02 03; Masa del elemento 1 kg; Volumen 0.001667 m3

**mt16pxa010dae** m² Panel rígido de poliestireno extruido
Datos técnicos: Coste energético 107.625 MJ; Emisión de CO2 3.439 kg; Código LER 17 06 04; Masa del elemento 1.2 kg; Volumen 0.002 m3
Residuos:
- embalaje: re170203 Plástico; rendimiento 0.024 kg
