# Aislamiento térmico por el interior de la hoja exterior, en fachada de doble hoja de fábrica cara vista

- Propiedad del archivo: CYPE Ingenieros S.A.
- Formato: FIEBDC-3/2016
- Programa: Generador de precios de la construcción. CYPE Ingenieros, S.A.
- Fecha: 19/05/2024
- Divisa: EUR
- Costes indirectos: 3 %
- IVA: 21 %

## N Aislamientos e impermeabilizaciones

### NA Aislamientos térmicos

#### NAF Fachadas y medianerías

**NAF010** m² Aislamiento térmico por el interior de la hoja exterior, en fachada de doble hoja de fábrica cara vista.
Aislamiento térmico por el interior de la hoja exterior, en fachada de doble hoja de fábrica cara vista, con espuma rígida de poliuretano proyectado de 20 mm de espesor mínimo, 30 kg/m³ de densidad mínima. Colocación en obra: mediante proyección mecánica.
Incluye: Limpieza y preparación de la superficie del soporte. Protección de los elementos del entorno que puedan verse afectados durante los trabajos de proyección del poliuretano. Proyección del poliuretano en capas sucesivas. Resolución de puntos singulares.
Criterio de medición de proyecto: Superficie medida según documentación gráfica de Proyecto.
Criterio de medición de obra: Se medirá la superficie realmente ejecutada según especificaciones de Proyecto.

| Código | Ud | Descripción | Rendimiento | Precio | Importe |
|---|---|---|---|---|---|
| mt16pop010aa | m² | Espuma rígida de poliuretano proyectado "in situ", densidad mínima 30 kg/m³, conductividad térmica 0,035 W/(mK) y Euroclase E de reacción al fuego según UNE-EN 13501-1, según UNE-EN 14315-1; para el relleno de cámara de aire de 20 mm de espesor medio, en cerramientos de doble hoja de fábrica. (material) | 1 | 2.13 | 2.130 |
| mq08mpa030 | h | Maquinaria para proyección de productos aislantes. (maquinaria) | 0.116 | 17.08 | 1.981 |
| mo030 | h | Oficial 1ª aplicador de productos aislantes. (mano de obra) | 0.066 | 22.13 | 1.461 |
| mo068 | h | Ayudante aplicador de productos aislantes. (mano de obra) | 0.066 | 21.02 | 1.387 |
| % | % | Costes directos complementarios | 2 % | 6.959 | 0.139 |
|  |  | Costes directos |  |  | 7.098 |

Residuos:
- colocación: mt16pop010aa; factor de residuo 0.024

## Recursos

**mt16pop010aa** m² Espuma rígida de poliuretano proyectado "in situ"
Datos técnicos: Coste energético 86.508 MJ; Emisión de CO2 4.200 kg; Código LER 17 06 04; Masa del elemento 0.6 kg; Volumen 0.001 m3
