# Aislamiento térmico de frentes de forjado y pilares en fachada, con poliestireno expandido

- Propiedad del archivo: CYPE Ingenieros S.A.
- Formato: FIEBDC-3/2016
- Programa: Generador de precios de la construcción. CYPE Ingenieros, S.A.
- Fecha: 17/05/2024
- Divisa: EUR
- Costes indirectos: 3 %
- IVA: 21 %

## N Aislamientos e impermeabilizaciones

### NA Aislamientos térmicos

#### NAJ Puentes térmicos

**NAJ011** m² Aislamiento térmico de frentes de forjado y pilares en fachada, con poliestireno expandido.
Aislamiento térmico de frentes de forjado y pilares embebidos en el espesor de la fachada, formado por panel rígido de poliestireno expandido, de superficie ranurada en forma de cola de milano y mecanizado lateral recto, de 30 mm de espesor y 30 mm de anchura, resistencia térmica 0,95 m²K/W, conductividad térmica 0,032 W/(mK), colocado a tope y clavado con puntas metálicas al encofrado de la estructura antes de hormigonar.
Incluye: Replanteo y corte del aislante. Fijación del aislante.
Criterio de medición de proyecto: Superficie medida según documentación gráfica de Proyecto.
Criterio de medición de obra: Se medirá la superficie realmente ejecutada según especificaciones de Proyecto.

| Código | Ud | Descripción | Rendimiento | Precio | Importe |
|---|---|---|---|---|---|
| mt16pel030f | m² | Panel rígido de poliestireno expandido, según UNE-EN 13163, de superficie ranurada en forma de cola de milano y mecanizado lateral recto, de 30 mm de espesor y 300 mm de anchura, resistencia térmica 0,95 m²K/W, conductividad térmica 0,032 W/(mK), Euroclase E de reacción al fuego según UNE-EN 13501-1, con código de designación EPS-EN 13163-L3-W3-T2-S5-P10-BS100-DS(N)2-CS(10)60. (material) | 1.05 | 5.79 | 6.080 |
| mt08var070 | kg | Puntas metálicas de cabeza ancha. (material) | 0.15 | 7.9 | 1.185 |
| mo054 | h | Oficial 1ª montador de aislamientos. (mano de obra) | 0.164 | 22.74 | 3.729 |
| mo101 | h | Ayudante montador de aislamientos. (mano de obra) | 0.164 | 21.02 | 3.447 |
| % | % | Costes directos complementarios | 2 % | 14.441 | 0.289 |
|  |  | Costes directos |  |  | 14.730 |

Residuos:
- colocación: mt16pel030f; factor de residuo 0.048
- colocación: mt08var070 Puntas metálicas de cabeza ancha; factor de residuo 0.0045

## Recursos

**mt16pel030f** m² Panel rígido de poliestireno expandido
Datos técnicos: Coste energético 43.671 MJ; Emisión de CO2 1.528 kg; Código LER 17 06 04; Masa del elemento 0.45 kg; Volumen 0.00075 m3
Residuos:
- embalaje: re170203 Plástico. (componente de residuo); rendimiento 0.024 kg; Código LER 17 02 03; Masa del elemento 1 kg; Volumen 0.001667 m3

**mt08var070** kg Puntas metálicas de cabeza ancha
Datos técnicos: Coste energético 9.830 MJ; Emisión de CO2 0.510 kg; Código LER 17 04 05; Masa del elemento 1 kg; Volumen 0.000476 m3
