# Pérgola de madera

- Propiedad del archivo: CYPE Ingenieros S.A.
- Formato: FIEBDC-3/2016
- Programa: Generador de precios de la construcción. CYPE Ingenieros, S.A.
- Fecha: 22/05/2024
- Divisa: EUR
- Costes indirectos: 3 %
- IVA: 21 %

## U Urbanización interior de la parcela

### UM Mobiliario urbano

#### UMP Pérgolas

**UMP025** m² Pérgola de madera.
Pérgola de madera aserrada de pino silvestre (Pinus sylvestris), con certificado PEFC, acabado cepillado, para aplicaciones estructurales, calidad estructural MEG según UNE 56544, clase resistente C18 según UNE-EN 338 y UNE-EN 1912 y protección frente a agentes bióticos que se corresponde con la clase de penetración NP2 (3 mm en las caras laterales de la albura) según UNE-EN 351-1, anexa a muro de cerramiento, formada por: viguetas decorativas de 7x14 cm, con un extremo visto, colocadas sobre viguetas de carga de 20x20 cm, que apoyan directamente sobre pilares (no incluidos en este precio) y empotradas, en el extremo no visto, en el muro de cerramiento.
Incluye: Replanteo de alineaciones y niveles. Colocación y fijación de las piezas.
Criterio de medición de proyecto: Superficie medida según documentación gráfica de Proyecto.
Criterio de medición de obra: Se medirá la superficie realmente ejecutada según especificaciones de Proyecto.

| Código | Ud | Descripción | Rendimiento | Precio | Importe |
|---|---|---|---|---|---|
| mt07mee018ka | m³ | Madera aserrada de pino silvestre (Pinus sylvestris) con acabado cepillado, para vigueta de 7x14 a 9x18 cm de sección y hasta 5 m de longitud, para aplicaciones estructurales, calidad estructural MEG según UNE 56544, clase resistente C18 según UNE-EN 338 y UNE-EN 1912 y protección frente a agentes bióticos que se corresponde con la clase de penetración NP2 (3 mm en las caras laterales de la albura) según UNE-EN 351-1, trabajada en taller. (material) | 0.002 | 688.44 | 1.377 |
| mt07mee019d | m³ | Madera aserrada de pino silvestre (Pinus sylvestris), con certificado PEFC, con acabado cepillado, para cargadero, para aplicaciones estructurales, calidad estructural MEG según UNE 56544, clase resistente C18 según UNE-EN 338 y UNE-EN 1912 y protección frente a agentes bióticos que se corresponde con la clase de penetración NP2 según UNE-EN 351-1, trabajado en taller. (material) | 0.014 | 546.86 | 7.656 |
| mq04cag010a | h | Camión con grúa de hasta 6 t. (maquinaria) | 0.348 | 55.38 | 19.272 |
| mo048 | h | Oficial 1ª montador de estructura de madera. (mano de obra) | 1.153 | 23.03 | 26.554 |
| mo095 | h | Ayudante montador de estructura de madera. (mano de obra) | 1.153 | 21.86 | 25.205 |
| % | % | Costes directos complementarios | 2 % | 80.064 | 1.601 |
|  |  | Costes directos |  |  | 81.665 |

Residuos:
- colocación: mt07mee018ka; factor de residuo 0.0015
- colocación: mt07mee019d; factor de residuo 0.0015

## Recursos

**mt07mee018ka** m³ Madera aserrada de pino silvestre (Pinus sylvestris) con acabado cepillado
Datos técnicos: Coste energético 17005.075 MJ; Emisión de CO2 -501.408 kg; Código LER 17 02 01; Masa del elemento 380 kg; Volumen 0.345455 m3
Residuos:
- embalaje: re170203 Plástico. (componente de residuo); rendimiento 0.04 kg; Código LER 17 02 03; Masa del elemento 1 kg; Volumen 0.001667 m3

**mt07mee019d** m³ Madera aserrada de pino silvestre (Pinus sylvestris)
Datos técnicos: Coste energético 17005.075 MJ; Emisión de CO2 -501.408 kg; Código LER 17 02 01; Masa del elemento 380 kg; Volumen 0.345455 m3
Residuos:
- embalaje: re170203 Plástico; rendimiento 0.04 kg
