# Refuerzo de viga descolgada de hormigón armado, mediante recrecido con hormigón armado

- Propiedad del archivo: CYPE INGENIEROS, S.A.
- Formato: FIEBDC-3/2002
- Divisa: EUR
- Costes indirectos: 3.00 %
- IVA: 21.00 %

## E Estructuras

### EH Hormigón armado

#### EHH Refuerzos con hormigón

**EHH030** m Refuerzo de viga descolgada de hormigón armado, mediante recrecido con hormigón armado.
Refuerzo de viga de hormigón armado de 20 cm de alma, mediante recrecido de hormigón armado de 10 cm en la cara inferior, realizado con hormigón HA-30/B/12/XC2+XA2 fabricado en central, con cemento SR, y vertido con cubilote, y acero UNE-EN 10080 B 500 S, con una cuantía de 40 kg/m³; previa aplicación de una capa continua de adhesivo tixotrópico de dos componentes a base de resina epoxi, sobre la superficie del hormigón endurecido.
Criterio de valoración económica: El precio incluye el montaje y desmontaje del sistema de encofrado y la elaboración y el montaje de la ferralla en el lugar definitivo de su colocación en obra.
Incluye: Picado y saneado de la cara inferior de la viga. Conexión directa entre armaduras original y de refuerzo. Limpieza de la superficie de hormigón. Aplicación del adhesivo. Montaje del sistema de encofrado. Vertido del hormigón. Desmontaje del sistema de encofrado. Limpieza de los restos.
Criterio de medición de proyecto: Longitud medida a ejes, según documentación gráfica de Proyecto.
Criterio de medición de obra: Se medirá, a ejes, la longitud realmente ejecutada según especificaciones de Proyecto.

| Código | Ud | Descripción | Rendimiento | Precio | Importe |
|---|---|---|---|---|---|
| mt09reh120a | kg | Adhesivo tixotrópico de dos componentes a base de resina epoxi, para la correcta unión entre el hormigón fresco y el hormigón endurecido o para mejorar la adherencia del hormigón endurecido y el acero, según UNE-EN 1504-7. (material) | 0.660 | 11.62 | 7.67 |
| mt10haf010crnm | m³ | Hormigón HA-30/B/12/XC2+XA2, fabricado en central, con cemento SR. (material) | 0.042 | 116.80 | 4.91 |
| mt07aco010g | kg | Acero en barras corrugadas, UNE-EN 10080 B 500 S, suministrado en obra en barras sin elaborar, de varios diámetros. (material) | 1.632 | 1.22 | 1.99 |
| mt08var050 | kg | Alambre galvanizado para atar, de 1,30 mm de diámetro. (material) | 0.018 | 1.50 | 0.03 |
| mt08eva010a | m² | Sistema de encofrado recuperable para la ejecución de vigas de hormigón para revestir, compuesto de: puntales metálicos telescópicos, sopandas metálicas y superficie encofrante de madera tratada reforzada con varillas y perfiles, hasta 3 m de altura libre de planta. (material) | 0.400 | 29.50 | 11.80 |
| op00ciz020 |  | Cizalla para acero en barras corrugadas. | 1.000 | 0.00 | 0.00 |
| op00ata010 |  | Atadora de ferralla. | 1.000 | 0.00 | 0.00 |
| op00sie020 |  | Sierra de disco fijo, para mesa de trabajo. | 1.000 | 0.00 | 0.00 |
| au00auh010 |  | Cubilote. | 1.000 | 0.00 | 0.00 |
| au00auh040 |  | Vibrador de hormigón, eléctrico. | 1.000 | 0.00 | 0.00 |
| mo043 | h | Oficial 1ª ferrallista. (mano de obra) | 0.023 | 23.03 | 0.53 |
| mo090 | h | Ayudante ferrallista. (mano de obra) | 0.025 | 21.86 | 0.55 |
| mo045 | h | Oficial 1ª estructurista, en trabajos de puesta en obra del hormigón. (mano de obra) | 0.730 | 23.03 | 16.81 |
| mo092 | h | Ayudante estructurista, en trabajos de puesta en obra del hormigón. (mano de obra) | 0.354 | 21.86 | 7.74 |
| % | % | Costes directos complementarios | 2 % | 52.03 | 1.04 |
|  |  | Costes directos |  |  | 53.07 |
