# Molde para cornisa

- Propiedad del archivo: CYPE INGENIEROS, S.A.
- Formato: FIEBDC-3/2002
- Divisa: EUR
- Costes indirectos: 3.00 %
- IVA: 21.00 %

## E Estructuras

### EH Hormigón armado

#### EHJ Moldes, pasadores y complementos

**EHJ020** m Molde para cornisa.
Molde desechable de poliestireno expandido para cornisa Classic S-09 "VALERO", recubierto con una lámina de plástico termoformado, de 270x270 mm, colocado en borde de forjado, de un solo uso. Incluso elementos de fijación del molde al encofrado y cinta adhesiva para el sellado de juntas.
Incluye: Replanteo. Corte de los moldes. Colocación. Retirada de los moldes.
Criterio de medición de proyecto: Longitud medida a ejes, según documentación gráfica de Proyecto.
Criterio de medición de obra: Se medirá, a ejes, la longitud realmente ejecutada según especificaciones de Proyecto.

| Código | Ud | Descripción | Rendimiento | Precio | Importe |
|---|---|---|---|---|---|
| mt08cor020sgg | m | Molde desechable de poliestireno expandido para cornisa Classic S-09 "VALERO", recubierto con una lámina de plástico termoformado, de 270x270 mm. (material) | 1.050 | 15.39 | 16.16 |
| mt08var060 | kg | Puntas de acero de 20x100 mm. (material) | 0.002 | 8.75 | 0.02 |
| mt08lhv030b | m | Cinta de juntas "VALERO". (material) | 0.111 | 0.69 | 0.08 |
| mo091 | h | Ayudante encofrador. (mano de obra) | 0.123 | 21.86 | 2.69 |
| % | % | Costes directos complementarios | 2 % | 18.95 | 0.38 |
|  |  | Costes directos |  |  | 19.33 |
