# Sistema de encofrado desechable para pilar rectangular o cuadrado

- Propiedad del archivo: CYPE INGENIEROS, S.A.
- Formato: FIEBDC-3/2002
- Divisa: EUR
- Costes indirectos: 3.00 %
- IVA: 21.00 %

## E Estructuras

### EH Hormigón armado

#### EHS Pilares

**EHS014** Ud Sistema de encofrado desechable para pilar rectangular o cuadrado.
Montaje y desmontaje de sistema de encofrado desechable Reltec Cuadrado "VALERO", para formación de pilar rectangular o cuadrado de hormigón armado, de 45x25 cm, con acabado visto con textura lisa, en planta de entre 5 y 6 m de altura libre, formado por: superficie encofrante de moldes cilíndricos de poliestireno expandido (EPS), recubiertos interiormente con una lámina plastificada y reforzados exteriormente con fibra de vidrio, de un solo uso y estructura soporte vertical de torre andamio para apeo de pilares de gran altura, amortizable en 150 usos.
Incluye: Replanteo. Montaje del sistema de encofrado. Desmontaje del sistema de encofrado.
Criterio de medición de proyecto: Número de unidades previstas, según documentación gráfica de Proyecto.
Criterio de medición de obra: Se medirá el número de unidades realmente ejecutadas según especificaciones de Proyecto.

| Código | Ud | Descripción | Rendimiento | Precio | Importe |
|---|---|---|---|---|---|
| mt08val010iA1 | m | Molde cilíndrico desechable Reltec Cuadrado "VALERO", de 550 mm de diámetro exterior, de poliestireno expandido (EPS), recubierto interiormente con una lámina plastificada y reforzado exteriormente con fibra de vidrio, para pilares de hormigón armado de sección rectangular o cuadrada, de entre 5 y 6 m de altura y 45x25 cm de sección media, para acabado visto del hormigón. (material) | 6.000 | 90.15 | 540.90 |
| mt08eup030 | m³ | Torre andamio metálica, para apeo de pilares de gran altura. Incluso p/p de accesorios de montaje. (material) | 0.100 | 3.45 | 0.35 |
| mo044 | h | Oficial 1ª encofrador. (mano de obra) | 2.173 | 23.03 | 50.04 |
| mo091 | h | Ayudante encofrador. (mano de obra) | 2.173 | 21.86 | 47.50 |
| % | % | Costes directos complementarios | 2 % | 638.79 | 12.78 |
|  |  | Costes directos |  |  | 651.57 |
