# Sistema de encofrado desechable para pilar decorativo de hormigón visto

- Propiedad del archivo: CYPE INGENIEROS, S.A.
- Formato: FIEBDC-3/2002
- Divisa: EUR
- Costes indirectos: 3.00 %
- IVA: 21.00 %

## E Estructuras

### EH Hormigón armado

#### EHS Pilares

**EHS019** Ud Sistema de encofrado desechable para pilar decorativo de hormigón visto.
Montaje y desmontaje de sistema de encofrado desechable Reltec Columnas CR-02 "VALERO", para formación de pilar decorativo rectangular o cuadrado, de hormigón armado, de 30x30 cm, con acabado visto con textura lisa, en planta de hasta 3 m de altura libre, formado por: superficie encofrante de moldes cilíndricos de poliestireno expandido (EPS), reforzados exteriormente con fibra de vidrio, de un solo uso y estructura soporte vertical de puntales metálicos, amortizables en 150 usos.
Incluye: Replanteo. Montaje del sistema de encofrado. Desmontaje del sistema de encofrado.
Criterio de medición de proyecto: Número de unidades previstas, según documentación gráfica de Proyecto.
Criterio de medición de obra: Se medirá el número de unidades realmente ejecutadas según especificaciones de Proyecto.

| Código | Ud | Descripción | Rendimiento | Precio | Importe |
|---|---|---|---|---|---|
| mt08val020a | Ud | Molde cilíndrico desechable Reltec Columnas CR-02 "VALERO", de 460 mm de diámetro exterior, de poliestireno expandido (EPS), reforzado exteriormente con fibra de vidrio, para pilares decorativos de hormigón armado, de hasta 4 m de altura y 30x30 cm de sección media, para acabado visto del hormigón. (material) | 1.000 | 176.52 | 176.52 |
| mt50spa081a | Ud | Puntal metálico telescópico, de hasta 3 m de altura. (material) | 0.027 | 19.25 | 0.52 |
| mo044 | h | Oficial 1ª encofrador. (mano de obra) | 0.732 | 23.03 | 16.86 |
| mo091 | h | Ayudante encofrador. (mano de obra) | 0.732 | 21.86 | 16.00 |
| % | % | Costes directos complementarios | 2 % | 209.90 | 4.20 |
|  |  | Costes directos |  |  | 214.10 |
