# Vigueta de madera laminada encolada

- Propiedad del archivo: CYPE INGENIEROS, S.A.
- Formato: FIEBDC-3/2002
- Divisa: EUR
- Costes indirectos: 3.00 %
- IVA: 21.00 %

## E Estructuras

### EM Madera

#### EME Viguetas

**EME120** m Vigueta de madera laminada encolada.
Vigueta de madera laminada encolada homogénea de abeto rojo (Picea abies) procedente del Norte y Nordeste de Europa, de 33 mm de espesor de las láminas, de 60x200 mm de sección, clase resistente GL-24h y clase E1 en emisión de formaldehído según UNE-EN 14080; para clase de uso 1 según UNE-EN 335, con protección frente a agentes bióticos que se corresponde con la clase de penetración NP1 según UNE-EN 351-1, con acabado cepillado. Colocación en obra: con piezas metálicas herrajes de acero inoxidable AISI 316 y tornillos rosca-chapa de acero inoxidable AISI 316.
Incluye: Replanteo y marcado de ejes, en los puntos de apoyo de la vigueta. Colocación y fijación provisional de la vigueta. Aplomado y nivelación. Ejecución de las uniones.
Criterio de medición de proyecto: Longitud medida según documentación gráfica de Proyecto, incluyendo las entregas.
Criterio de medición de obra: Se medirá la longitud realmente ejecutada según especificaciones de Proyecto, incluyendo las entregas. Se consideran incluidos todos los elementos integrantes de la estructura señalados en los planos y detalles del Proyecto.

| Código | Ud | Descripción | Rendimiento | Precio | Importe |
|---|---|---|---|---|---|
| mt07mel100ba1aa | m³ | Madera laminada encolada homogénea de abeto rojo (Picea abies) procedente del Norte y Nordeste de Europa para viguetas, de 33 mm de espesor de las láminas, de hasta 15 m de longitud, de 60x200 mm de sección, clase resistente GL-24h y clase E1 en emisión de formaldehído según UNE-EN 14080; para clase de uso 1 según UNE-EN 335, con protección frente a agentes bióticos que se corresponde con la clase de penetración NP1 según UNE-EN 351-1, con acabado cepillado. (material) | 0.012 | 914.79 | 10.98 |
| mt07emr511l | kg | Herrajes de acero inoxidable AISI 316 y tornillos rosca-chapa de acero inoxidable AISI 316, para ensamble de estructuras de madera, para clases de servicio 1, 2 y 3 según UNE-EN 1995-1-1. (material) | 0.160 | 17.50 | 2.80 |
| op00cla010 |  | Clavadora neumática. | 1.000 | 0.00 | 0.00 |
| op00cep010 |  | Garlopa. | 1.000 | 0.00 | 0.00 |
| mo048 | h | Oficial 1ª montador de estructura de madera. (mano de obra) | 0.101 | 23.03 | 2.33 |
| mo095 | h | Ayudante montador de estructura de madera. (mano de obra) | 0.051 | 21.86 | 1.11 |
| % | % | Costes directos complementarios | 2 % | 17.22 | 0.34 |
|  |  | Costes directos |  |  | 17.56 |
